# TG Winden - Steinweiler, Wegebauarbeiten
Angebotsaufforderung (GAEB DA XML 3.2, DA83)
Projekt: 2026-...
Währung: EUR
Erstellt mit: GXML Toolbox V3.3 R20220330, ORCA AVA 25.0.5 - Professional Edition 25.00.05, 12.08.2026

## 01 Wirtschaftwegebau

### Titel 01 Baustelleneinrichtung, Kontrollprüfungen

**01.1 Baustelle einrichten und räumen**
*** Pauschalposition
Abgeltung der für die folgenden Leistungen notwendigen
Aufwendungen:
Einrichten der Baustelle;
Vorhalten, Betreiben, Unterhalten und das Räumen der Baustelleneinrichtung,
Beleuchtung und Bewachung;
Beschaffen und Anlegen der Lager- und Arbeitsplätze;
Beschaffen von Zufahrtswegen zur Baustelle;
Beseitigen der vom Auftragnehmer verursachten Schäden an Zufahrten;
Messungen für das Ausführen und Abrechnen der Arbeiten, einschl. Vorhalten und Erhalten der Messgeräte, Absteckzeichen usw. und des Stellens der Arbeitskräfte, außer
Leistungen n. § 3 Nr. 2 VOB/B;
Mitwirken bei der Abnahme einschließlich des Stellens der Arbeitskräfte- und Geräte;
Feststellen des Zustandes der Straßen und Wege, der Geländeroberfläche, der Vorfluter usw. nach § 3 Nr. 4 VOB/B;
Maßnahmen zur Sicherung gegen Unfälle;
Liefern, Abladen u. Lagern der Bauhilfs-/Betriebsstoffe;
Sichern der Arbeiten gegen Tagewasser, mit dem normalerweise gerechnet werden muss und seine etwa erforderlicherweise Ableitung;
Beseitigung aller Verunreinigungen, die von den Arbeiten des Auftragnehmers herrühren.
Umsetzen von Baumaschinen, Baugeräte zu den jeweiligen Ausbaustrecken.
Menge: 1,000 psch

**01.2 Absperrschrankengitter mit Warnleuchten**
Verkehrseinrichtung nach StVO, temporär, Absperrschrankengitter, TL Absperrschranken, spezifischer Rückstrahlwert RA2 DIN EN 12899-1, Länge 2000 mm - 2400 mm, mit Warnleuchten, TL Warnleuchten, Typ WL2 (Richtstrahler), Lichtfarbe rot, 5 Leuchten, aufbauen, vorhalten und abbauen.
Menge: 17,500 m

**01.3 Verkehrszeichen Vorschriftzeichen 250 reflektierend Aufstellvorr. aufbauen abbauen**
Verkehrszeichen nach StVO, Vorschriftzeichen Nr 250, Oberfläche reflektierend, mit Aufstellvorrichtung, aufbauen, unterhalten, vorhalten und abbauen.
Menge: 7,000 St

**01.4 Verkehrssicherung längerer Dauer aufstellen mit LSA**
Verkehrssicherungen an Arbeitstellen von längerer Dauer mit Lichtsignalanlage aufstellen, vorhalten, warten und beseitigen.
Vorübergehende Sicherungsmaßnahmen durchführen.
Verkehrssicherung an Arbeitstellen.
Verkehrswege in beiden Richtungen auf Grundlage der RSA+ZTV-SA 95 absichern und gem. genehmigten Verkehrssicherungsplan des AN ausrüsten und beschildern.
Die Kosten für die Aufstellung der Verkehrssicherungspläne und das Beantragen der verkehrsrechtlichen Genehmigungen bei den zuständigen Behörden sind in dieser Position einzurechnen.
Anbindung L548 / Zufahrt Nr. 1.
Menge: 1,000 St

**01.5 Verkehrssicherung längerer Dauer aufstellen, Baustellenausfahrt**
Verkehrssicherungen an Arbeitstellen von längerer Dauer aufstellen, vorhalten, warten und beseitigen.
Vorübergehende Sicherungsmaßnahmen durchführen.
Verkehrssicherung an Arbeitstellen.
Verkehrswege in beiden Richtungen auf Grundlage der RSA+ZTV-SA 95 absichern und gem. genehmigten Verkehrssicherungsplan des AN ausrüsten und beschildern.
Die Kosten für die Aufstellung der Verkehrssicherungspläne und das Beantragen der verkehrsrechtlichen Genehmigungen bei den zuständigen Behörden sind in dieser Position einzurechnen.

Zufahrt L 548
Menge: 1,000 St

**01.6 Kontrollprüfung Tragschicht Verformungsmodul Lastplattendruckversuch**
Kontrollprüfung ZTV-LW auf besondere Anordnung des AG für Tragschicht ohne Bindemittel Prüfung für Verformungsmodul, mit dynamischem Lastplattendruckversuch TP BF-StB.
Einschließlich der Bereitstellung des geeigneten Kontergewichts einschl. Personal über den Zeitraum der Ausführung der Lastplattendruckversuche.
Menge: 7,000 St

### Titel 02 Abbrucharbeiten

**02.1 Asphaltoberbau schneiden, d = 7 bis 12 cm**
Asphaltoberbau schneiden, Dicke der Befestigung über 7 bis 12 cm, Ausführung mit Fugenschneidgerät, Tiefe bis 120 mm, Entsorgung ist in den Einheitspreis einzukalkulieren.
Menge: 12,000 m

**02.2 Fahrbahn aus Beton schneiden, d = 10 bis 20 cm**
Fahrbahn aus Beton schneiden, Dicke der Befestigung über 10 bis 20 cm, Ausführung mit Fugenschneidgerät, Tiefe bis 200 mm, Entsorgung ist in den Einheitspreis einzukalkulieren.
Menge: 15,000 m

**02.3 Fahrbahndecke aus Asphalt, Rückbau, d = 7 bis 12 cm**
Rückbau der bitumenhaltigen Befestigung nach Wahl des AN, in ländliche Wegen, mit Asphaltdeckschicht aus Asphaltbeton, Tiefe 7 bis 12 cm, nicht schadstoffbelastet,
Abfall ist nicht gefährlich, Werte gemäß Ersatzbaustoffverordnung 2023 sind eingehalten, Verwertungsklasse A, RuVA-StB 01, Fassung 2005, Ausführung staubarm TRGS 559, aufgenommene Stoffe sammeln, auf LKW des AN laden, transportieren, entsorgen, zur Verwertungsanlage nach Wahl des AN, Abfallschlüssel nach AVV (Abfallverzeichnis-Verordnung) 170302 Bitumengemische,
Mengenermittlung nach Wiegekarte,
Vergütung der Entsorgung übernimmt AN.
Menge: 460,000 t

**02.4 Fahrbahndecke aus Asphalt, Rückbau, d = über 12 bis 20 cm**
Rückbau der bitumenhaltigen Befestigung nach Wahl des AN, in ländliche Wegen, mit Asphaltdeckschicht aus Asphaltbeton, Tiefe über 12 bis 20 cm, nicht schadstoffbelastet,
Abfall ist nicht gefährlich, Werte gemäß Ersatzbaustoffverordnung 2023 sind eingehalten, Verwertungsklasse A, RuVA-StB 01, Fassung 2005, Ausführung staubarm TRGS 559, aufgenommene Stoffe sammeln, auf LKW des AN laden, transportieren, entsorgen, zur Verwertungsanlage nach Wahl des AN, Abfallschlüssel nach AVV (Abfallverzeichnis-Verordnung) 170302 Bitumengemische,
Mengenermittlung nach Wiegekarte,
Vergütung der Entsorgung übernimmt AN.
Menge: 260,000 t

**02.5 Fahrbahndecke aus Beton, Rückbau**
Rückbau der Fahrbahndecke aus unbewehrtem Beton, Normalbeton, in ländliche Wegen, schadstoffbelastet gemäß Analyse, Abfall ist nicht gefährlich, Werte gemäß Ersatzbaustoffverordnung 2023 sind eingehalten, Charakterisierung gemischter Bauschutt Klasse RC-1 nach EBV 2023, Anlage 1, Tabelle 1, Dicke über 10 bis 20 cm,
Geräteeinsatz ist möglich, Verfahren nach Wahl des AN, Ausführung staubarm TRGS 559,
aufgenommene Stoffe sammeln, auf LKW des AN laden, transportieren, entsorgen, zur Verwertungsanlage nach Wahl des AN, Abfallschlüssel nach AVV (Abfallverzeichnis-Verordnung) 170101 Beton, Mengenermittlung nach Wiegekarte,
Vergütung der Entsorgung übernimmt AN.
Menge: 1170,000 t

### Titel 03 Oberbodenarbeiten

**03.1 Seitenstreifen abtragen, seitlich lagern**
Seitenstreifen einschließlich der Vegetationsdecke abtragen und gelöstes Material seitlich auf den landwirtschaftlichen Flächen abladen.
Schichtdicke über 5 cm bis 10 cm.
Menge: 1670,000 m²

**03.2 Seitenstreifen atragen, transportieren und abkippen**
Seitenstreifen abtragen.
Seitenstreifen einschließlich der Vegetationsdecke abtragen, aufnehmen, transportieren und auf Fläche des AG abkippen. Schichtdicke über 5 cm bis 10 cm,
Transportstrecke bis 1,0 km.
Menge: 770,000 m²

**03.3 Oberboden abtragen seitl. lagern**
Oberboden, profilgerecht abtragen und seitlich lagern, eine Bodengruppe, Bodengruppe 1 SU DIN 18196 (Sand-Schluff-Gemisch), Abtragshöhe über 20 bis 30 cm,

Mengenermittlung nach Aufmaß an der Entnahmestelle.

Verbreiterung Wegebau im Bereich der landwirtschaftlich genutzten Flächen.
Menge: 330,000 m³

**03.4 Oberboden abtragen laden fördern lagern**
Oberboden, profilgerecht abtragen, laden, fördern und geordnet lagern, Förderweg bis 1 km, Bodengruppe SU DIN 18915 (Sand-Schluff-Gemisch), Abtragshöhe über 20 bis 30 cm, Mengenermittlung nach Aufmaß an der Entnahmestelle.
Menge: 50,000 m³

**03.5 Oberboden auf Baustelle gelagert einbauen**
Oberboden, seitlich gelagert, profilgerecht an den Wegerändern auftragen, für zukünftige vegetationsflächen, Bodengruppe 1 SU DIN 18196 (Sand-Schluff-Gemisch), Auftragsdicke über 10 bis 30 cm, Angleichungen zwischen den Seitenstreifen und angrenzenden Ackerflächen so anlegen, dass das Oberflächenwasser ungehindert über die Seitenstreifen ablaufen kann.

Mengenermittlung nach Aufmaß an der Auftragstelle.
Menge: 380,000 m³

### Titel 04 Erdarbeiten / Bodenverbesserung

**04.1 Suchgraben herstellen und verfüllen, Tiefe bis 1,00 m**
Boden für Suchgraben Bodenklasse 3-5 DIN 18300, ab Geländeoberfläche zur Freilegung von Kabeln und Leitungen profilgerecht lösen, seitlich lagern, verfüllen und verdichten, Aushubtiefe bis 1,00 m, Breite der Sohle über 0,5 bis 0,6 m, Mengenermittlung nach Aufmaß an der Entnahmestelle.
Menge: 5,000 m³

**04.2 Suchgraben herstellen und verfüllen, Tiefe 1,00 m bis 1,50 m**
Boden für Suchgraben Bodenklasse 3-5 DIN 18300, ab Geländeoberfläche zur Freilegung von Kabeln und Leitungen profilgerecht lösen, seitlich lagern, verfüllen und verdichten, Aushubtiefe von 1,00 m bis 1,50 m, Breite der Sohle über 0,5 bis 0,6 m, Mengenermittlung nach Aufmaß an der Entnahmestelle.
Menge: 10,000 m³

**04.5 Auffüllung Weg lösen fördern abkippen**
Auffüllung für Wege, profilgerecht lösen, laden, zur Kippstelle des AG fördern, abkippen, Förderweg bis 1,0 km, Abtragtiefe bis 0,3 m,
Auffüllung Kies, sandig, schwach schluffig.
Mengenermittlung nach Aufmaß an Abtragsprofilen.
Menge: 100,000 m³

**04.6 Auffüllung gelagert einbauen und verdichten**
Auffüllung profilgerecht einbauen Auffüllung Kies sandig, schwach schluffig, für Wege, verdichten, Verformungsmodul mind. EV2 45 MPa, Einbauhöhe von 0,30 m bis 0,60 m, Mengenermittlung nach Aufmaß an der Entnahmestelle.
Menge: 100,000 m³

**04.7 Boden Weg lösen und laden**
Boden für Wege, nach Abtrag Oberbau / Bewuchs
profilgerecht lösen und direkt laden, auf LKW des AN laden,
die Entsorgung wird gesondert vergütet, Abfall ist nicht gefährlich, Abtragtiefe bis 0,3 m, Schluff feinsandig,
Mengenermittlung nach Aufmaß an Abtragprofilen.

Verbreiterung Wege 101, 102, 103 und 104
Menge: 110,000 m³

**04.8 Auffüllung Weg lösen und laden**
Auffüllung für Wege, nach Abtrag des Oberbaus / Bewuchs
profilgerecht lösen und direkt laden, auf LKW des AN laden,
die Entsorgung wird gesondert vergütet, Abfall ist nicht gefährlich, Abtragtiefe bis 0,3 m,
Auffüllung: Kies sandig, schwach schluffig.

Mengenermittlung nach Aufmaß an Abtragprofilen.
Menge: 1070,000 m³

**04.9 Planum herstellen**
Planum in Vorbereitung der Bodenverbesserung profilgerecht herstellen für Wege, zulässige Abweichung von der Sollhöhe +/- 2 cm.
Menge: 8630,000 m²

**04.10 Erstellung einer Eignungsprüfung**
*** Pauschalposition
Erstellung einer Eignungsprüfung für die Bodenverbesserung.
Bestimmung der Bindemittelmenge und dem dazugehörigen optimalen Proctorwassergehalt der vorhandenen Fläche.
Einschließlich aller Nebenleistungen.

Stoffe liefern und verteilen wird gesondert vergütet.
Menge: 1,000 psch

**04.11 Mischbindemittel Kalk/Zement liefern.**
Liefern von hydraulischen Mischbindemitteln zur Bodenverbesserung, Kalk-Zement-Gemisch, Verhältnis 30% / 70%.
Hydraulisches Bindemittel gemäß Eignungsprüfung liefern.
Kalkulatorische Auftragsmenge '20' kg/m2.
Menge: 172,000 t

**04.12 Planum verbessern verdichten**
Planum verbessern und verdichten, Verformungsmodul mind. EV2 45 MPa, Ausführung nach ZTV E-StB sowie Merkblatt zur Herstellung, Wirkungsweise und Anwendung von Mischbindemittel, für Wege, Schichtdicke 30 cm, mit hydraulischem Bindemittel, das Liefern des Verbesserungsstoffes wird gesondert vergütet.
Zugabe der zur Erreichung des erfordelichen Wassergehaltes notwendige Wassermenge.
Herstellung im Baumischverfahren.
Mischbindemittel gleichmäßig verteilen und profilgerecht einfräsen und verdichten.
Boden: Kies sandig, schwach schlufffig, Schluff.
Menge: 8630,000 m²

### Titel 05 Abfuhr von Auffüllung / Boden

**05.1 Abfall nicht gefährlich AVV170504 nicht schadstoffbelastet EBV 2023 BM-0 - Sand**
Bau- und Abbruchabfälle, Boden, Steine und Baggergut,
nicht gefährlich, Abfallschlüssel nach AVV (Abfallverzeichnis-Verordnung) 170504 Boden/Stein,
nicht schadstoffbelastet, Zuordnung gemäß Ersatzbaustoffverordnung 2023,
Bodenmaterial Klasse BM-0 Sand, nach EBV 2023, Anlage 1, Tabelle 3, mit LKW des AN transportieren, entsorgen, zum zugelassenem Lager oder zur Anlage nach Wahl des AN, Vergütung der Entsorgung übernimmt AN.

Abrechnung nach Wiegekarte.
Menge: 830,000 t

**05.2 Abfall nicht gefährlich AVV170504 nicht schadstoffbelastet EBV 2023 BM-0 - Schluff**
Bau- und Abbruchabfälle, Boden, Steine und Baggergut,
nicht gefährlich, Abfallschlüssel nach AVV (Abfallverzeichnis-Verordnung) 170504 Boden/Stein,
nicht schadstoffbelastet, Zuordnung gemäß Ersatzbaustoffverordnung 2023,
Bodenmaterial Klasse BM-0 Schluff, nach EBV 2023, Anlage 1, Tabelle 3, mit LKW des AN transportieren, entsorgen, zum zugelassenem Lager oder zur Anlage nach Wahl des AN, Vergütung der Entsorgung übernimmt AN.

Abrechnung nach Wiegekarte.
Menge: 220,000 t

**05.3 Abfall nicht gefährlich AVV170504 schadstoffbelastet EBV 2023 BM-0* - Sand**
Bau- und Abbruchabfälle, Boden, Steine und Baggergut,
nicht gefährlich, Abfallschlüssel nach AVV (Abfallverzeichnis-Verordnung) 170504 Boden/Stein,
schadstoffbelastet, Zuordnung gemäß Ersatzbaustoffverordnung 2023,
Bodenmaterial Klasse BM-0* Sand nach EBV 2023, Anlage 1, Tabelle 3, mit LKW des AN transportieren, entsorgen, zum zugelassenem Lager oder zur Anlage nach Wahl des AN,
Vergütung der Entsorgung übernimmt AN.

Abrechnung nach Wiegekarte.
Menge: 1310,000 t

### Titel 06 Wirtschaftswege befestigt

**06.1 Schottertragschicht herstellen**
Schottertragschicht ZTV LW, in ländlichen Wegen profilgerecht herstellen, Verdichtungsgrad mind. DPr 100 %, Verformungsmodul auf der Oberfläche mind. EV2 80 MPa, aus Baustoffgemisch für Schottertragschicht, natürliche Gesteinskörnung gem. TL-LW, Körnung 0/32, Feinanteil Kategorie UF 5, im eingebauten Zustand max. 5 % Feinanteile,
Einbaudicke: 0,25 m.
Abgerechnet wird nach Wiegescheine.
Aufstellung eines Soll-Ist-Nachweis.
Menge: 4320,000 t

**06.2 Asphalttragdeckschicht liefern und einbauen**
Asphalttragdeckschicht gemäß ZTV LW, in ländlichen Wegen, Mischgutart AC 16 TD LW, natürliche Gesteinskörnung TL Gestein, Mitverwendung von Asphaltgranulat ist zulässig, Bindemittel Straßenbaubitumen 70/100 TL Bitumen-StB und DIN EN 12591, Hohlraumgehalt max. 6,5 Vol.-%, Rand mit Neigung 2:1, abgerechnet wird die für diese Schicht geforderte Breite bis zur Mitte der Randausbildung.
Erschwernisse für erforderlichen Handeinbau z.B. in Anschlußbereichen, Kreuzungsbereichen oder bei Einbauteilen
werden nicht besonders vergütet.
Quergefälle Dachprofil: 3,0 %
Einbaudicke 8 cm.
Abrechnung über Aufmaß.
Erstellen eines Soll-Ist-Vergleich pro Weg.

Angaben des Bieters:

Lieferwerk: '..........'
Menge: 6900,000 m²

**06.3 Deckschicht Asphaltbeton abstumpfen**
Deckschicht aus Asphaltbeton gemäß ZTV LW 16 abstumpfen mit Baustoffgemisch für Oberflächenbehandlung, Körnung 1/3 aus natürlichen gebrochenen Gesteinskörnungen, Abstreumenge 1 kg/m2, mit glatter Walze einwalzen, erkaltete Decke abkehren, vor Verkehrsfreigabe nicht gebundenen Splitt aufnehmen, laden und fachgerecht entsorgen.
Menge: 6829,000 m²

**06.4 Naht oder Anschluss zur Fuge aufweiten**
Naht oder Anschluss ohne Fugenspalt in Asphaltdeckschicht zur Fuge aufweiten und säubern. Anfallender Ausbaustoff nach Wahl des AN entsorgen.
Längs- und Querfugen.
Fugensplattiefe = 25 mm
Fugensplatbreite = 10 mm
Aufweiten durch Schneiden.
Schneidschlamm aufnehmen und nach Wahl des AN verwerten.
Menge: 55,500 m

**06.5 Fugenfüllung herstellen**
Fugenfüllung in Längs- und Querfugen herstellen.
Einbau in Asphaltdeckschicht.
Fugenspalttiefe = 25 mm
Fugenspaltbreite = 10 mm.
Mit heiß verarbeitbarer Fugenmasse TYP N2, einschließlich
zugehörigem und zuvor aufgetragenem Voranstrich.
Menge: 55,500 m

**06.6 Deckschicht ohne Bindemittel, Seitenstreifen b=0,50 m**
Deckschicht ohne Bindemittel ZTV LW, Seitenstreifen in ländlichen Wegen, Baustoffgemisch für Deckschichten ohne Bindemittel aus Schotter-Splitt-Sand-Gemisch, natürliche Gesteinskörnung TL Gestein, Körnung 0/22, Schichtdicke bis 6 cm, Verdichtungsgrad und Verformungsmodul müssen den geforderten Werten der Tragschicht entsprechen (EV2=80MN/m²), Quergefälle 6%, Einbaubreite 0,50 m.
Abrechnung gemäß Aufmaß.
Menge: 3600,000 m

**06.7 Schachtabdeck. anpassen ländl. Weg höher setzen 5-10cm**
Schachtabdeckung anpassen, aus Beton, in ländlichen Wegen, höher setzen, verlegen in Mörtel MG III, Höhenänderung über 5 bis 10 cm.
Menge: 1,000 St

**06.8 Straßenkappe anpassen ländl. Weg höher setzen 5-10cm**
Straßenkappe anpassen, aus Kunststoff/Gusseisen, in ländlichen Wegen, höher setzen, Höhenänderung über 5 bis 10 cm.
Straßenkappe Absperrschieber Wasserleitung.
Menge: 4,000 St

**06.9 Erschwernis Straßeneinbauten 0,03-0,5m2**
Für die Ausführung der Erdarbeiten, Erdplanum, sowie des Einbaus der ungebundenen Tragschicht im Bereich vorhandener Straßeneinbauten (z.B.: Kanalschächte, Straßeneinläufe, Kabelschächte) sind erschwerte Bedingungen zu berücksichtigen.
Die Erschwernisse pro Straßeneinbau umfassen:

- Behinderung bei Erdarbeiten und Planumsherstellung durch Einbauten.
- Erschwernisse / Behinderungen bei Transporten.
- Handarbeit oder teilmechanisierte Ausführungen im Bereich der Einbauten.
- Einbau, Verdichtung und Profilierung der ungebundenen Tragschichten
-Zusätzlicher Aufwand für Schutzmaßnahmen, Freilegung, abdecken oder temporäre Sicherung der Einbauten.
-Koordination der Versorgungsunternehmen und Sicherstellung der Erreichbarkeit von Einbauten während der Bauzeit.
Menge: 5,000 St

### Titel 07 Wegerekultivierung 600

*Hinweis: Titel 01.07: Gesonderte Rechnungsstellung*

**07.1 Seitenstreifen atragen, transportieren und abkippen**
Seitenstreifen abtragen.
Seitenstreifen einschließlich der Vegetationsdecke abtragen, aufnehmen, transportieren und auf Fläche des AG abkippen. Schichtdicke über 5 cm bis 10 cm,
Transportstrecke bis 2,5 km.
Menge: 120,000 m²

**07.2 Fahrbahndecke aus Asphalt, Rückbau, d = über 12 bis 20 cm**
Rückbau der bitumenhaltigen Befestigung nach Wahl des AN, in ländliche Wegen, mit Asphaltdeckschicht aus Asphaltbeton, Tiefe über 12 bis 20 cm, nicht schadstoffbelastet,
Abfall ist nicht gefährlich, Werte gemäß Ersatzbaustoffverordnung 2023 sind eingehalten, Verwertungsklasse A, RuVA-StB 01, Fassung 2005, Ausführung staubarm TRGS 559, aufgenommene Stoffe sammeln, auf LKW des AN laden, transportieren, entsorgen, zur Verwertungsanlage nach Wahl des AN, Abfallschlüssel nach AVV (Abfallverzeichnis-Verordnung) 170302 Bitumengemische,
Mengenermittlung nach Wiegekarte,
Vergütung der Entsorgung übernimmt AN.
Menge: 240,000 t

**07.3 Auffüllung Weg lösen und laden**
Auffüllung für Wege, nach Abtrag des Oberbaus / Bewuchs
profilgerecht lösen und direkt laden, auf LKW des AN laden,
die Entsorgung wird gesondert vergütet, Abfall ist nicht gefährlich, Abtragtiefe bis 0,3 m,
Auffüllung: Kies sandig, schwach schluffig

Mengenermittlung nach Aufmaß an Abtragprofilen.
Menge: 250,000 m³

**07.4 Abfall nicht gefährlich AVV170504 schadstoffbelastet EBV 2023 BM-0* - Sand**
Bau- und Abbruchabfälle, Boden, Steine und Baggergut,
nicht gefährlich, Abfallschlüssel nach AVV (Abfallverzeichnis-Verordnung) 170504 Boden/Stein,
schadstoffbelastet, Zuordnung gemäß Ersatzbaustoffverordnung 2023,
Bodenmaterial Klasse BM-0* Sand nach EBV 2023, Anlage 1, Tabelle 3, mit LKW des AN transportieren, entsorgen, zum zugelassenem Lager oder zur Anlage nach Wahl des AN,
Vergütung der Entsorgung übernimmt AN.

Abrechnung nach Wiegekarte.
Menge: 490,000 t

**07.5 Oberboden abtragen fördern auftragen**
Oberboden, profilgerecht abtragen, fördern, profilgerecht auftragen, Förderweg bis 0,3 km, Bodengruppe 3a DIN 18915 (schwach bindig, sandig), eine Bodengruppe, Bodengruppe 1 SU DIN 18196 (Sand-Schluff-Gemisch), Abtragshöhe über 30 bis 40 cm, Auftragsdicke über 30 bis 40 cm, Mengenermittlung nach Aufmaß an der Entnahmestelle.

Ausbau Weg 105
Einbau Rekultivierung Weg 600
Menge: 330,000 m³

### Titel 10 Stundenlohnarbeiten, Sonstiges

**10.1 Hydraulikbagger Fahrer/-in Grabenräumlöffel 15-20t**
Hydraulikbagger, mit Fahrer/-in, einsetzen,
der Verrechnungssatz für die jeweilige Arbeitskraft umfasst sämtliche Aufwendungen wie Lohn- und Gehaltskosten, Lohn- und Gehaltsnebenkosten, Zuschläge, lohngebundene und lohnabhängige Kosten, sonstige Sozialkosten, Gemeinkosten, Wagnis und Gewinn.
der Verrechnungssatz für das Gerät umfasst sämtliche Aufwendungen für den Betrieb, Gemeinkosten, Wagnis und Gewinn, Fahrwerk mit Bereifung, mit Grabenräumlöffel, Masse im Betriebszustand 15 bis 20 t.
Menge: 10,000 h

**10.2 Baufacharbeiter/-in sämtliche Kosten/Zuschläge**
Stundenlohnarbeiten durch Baufacharbeiter/-in
der Verrechnungssatz für die jeweilige Arbeitskraft umfasst sämtliche Aufwendungen wie Lohn- und Gehaltskosten, Lohn- und Gehaltsnebenkosten, Zuschläge, lohngebundene und lohnabhängige Kosten, sonstige Sozialkosten, Gemeinkosten, Wagnis und Gewinn.
Menge: 10,000 h

**10.3 LKW Fahrer/-in einsetzen 12-20t**
STLB-Bau 2014-10 091
LKW, mit Fahrer/-in, auf Anordnung des AG einsetzen,
der Verrechnungssatz für die jeweilige Arbeitskraft umfasst sämtliche Aufwendungen wie Lohn- und Gehaltskosten, Lohn- und Gehaltsnebenkosten, Zuschläge, lohngebundene und lohnabhängige Kosten, sonstige Sozialkosten, Gemeinkosten, Wagnis und Gewinn.
der Verrechnungssatz für das Gerät umfasst sämtliche Aufwendungen für den Betrieb, Gemeinkosten, Wagnis und Gewinn, Nutzlast 12 bis 20 t, Kipper, Allradantrieb,
Maschinen-/Gerätetyp '....................................................'
vom Bieter einzutragen.
Menge: 10,000 h

**10.4 Grader Fahrer/-in einsetzen 88-120kW**
*** Stundenlohnarbeiten
STLB-Bau 2014-10 091
Grader, mit Fahrer/-in, auf Anordnung des AG einsetzen,
der Verrechnungssatz für die jeweilige Arbeitskraft umfasst sämtliche Aufwendungen wie Lohn- und Gehaltskosten, Lohn- und Gehaltsnebenkosten, Zuschläge, lohngebundene und lohnabhängige Kosten, sonstige Sozialkosten, Gemeinkosten, Wagnis und Gewinn.
der Verrechnungssatz für das Gerät umfasst sämtliche Aufwendungen für den Betrieb, Gemeinkosten, Wagnis und Gewinn, Motorleistung 88 bis 120 kW,
Maschinen-/Gerätetyp '....................................................'
vom Bieter einzutragen.
Menge: 5,000 h
